# Cubierta inclinada con una pendiente media del 30%

- Propiedad del archivo: CYPE INGENIEROS, S.A.
- Formato: FIEBDC-3/2002
- Divisa: EUR
- Costes indirectos: 3.00 %
- IVA: 21.00 %

## Q Cubiertas

### QT Inclinadas

#### QTT Tejas

**QTT210** m² Cubierta inclinada con una pendiente media del 30%, compuesta de: formación de pendientes: tablero cerámico machihembrado, "CERÁMICA PASTRANA", para revestir, 70x25x3,5 cm sobre tabiques aligerados de 100 cm de altura media; cobertura: teja cerámica curva, 40x19x16 cm, color rojo; recibida con mortero de cemento, industrial, M-2,5.
Formación de cubierta inclinada con una pendiente media del 30%, sobre base resistente, compuesta de los siguientes elementos: FORMACIÓN DE PENDIENTES: tablero cerámico machihembrado, "CERÁMICA PASTRANA", para revestir, 70x25x3,5 cm, apoyado sobre tabiques aligerados de ladrillo cerámico hueco, recibidos con mortero de cemento M-5, con una altura media de 100 cm, arriostrados transversalmente cada 2 m aproximadamente, todo ello sobre forjado de hormigón (no incluido en este precio); COBERTURA: teja cerámica curva, 40x19x16 cm, color rojo; recibida con mortero de cemento, industrial, M-2,5. Incluso p/p de tejas de caballete, remate lateral, ventilación y piezas especiales para formación de cumbreras, limatesas, emboquillado de aleros y bordes libres.
Incluye: Limpieza del supradós del forjado. Replanteo y trazado de limatesas, limahoyas, encuentros y juntas. Formación de tabicas perimetrales con piezas cerámicas. Formación de tabiques aligerados. Maestreado del remate de los tabiques aligerados para recibir el tablero. Colocación de las cintas de papel en el canto de apoyo del tablero sobre los tabiques aligerados. Colocación de las piezas cerámicas que forman el tablero. Colocación de las tejas recibidas con mortero. Ejecución de cumbreras, limatesas, aleros y bordes libres.
Criterio de medición de proyecto: Superficie del faldón medida en verdadera magnitud, según documentación gráfica de Proyecto, sin tener en cuenta el solape correspondiente de la teja. Incluyendo formación de cumbreras, limatesas, aleros y bordes libres. No se incluyen formación de limahoyas, aleros decorativos ni encuentros de faldones con paramentos verticales, chimeneas, ventanas o conductos de ventilación.
Criterio de medición de obra: Se medirá, en verdadera magnitud, la superficie realmente ejecutada según especificaciones de Proyecto, sin tener en cuenta el solape correspondiente de la teja. Incluyendo formación de cumbreras, limatesas, aleros y bordes libres. No se incluyen formación de limahoyas, aleros decorativos ni encuentros de faldones con paramentos verticales, chimeneas, ventanas o conductos de ventilación.

| Código | Ud | Descripción | Rendimiento | Precio | Importe |
|---|---|---|---|---|---|
| mt04lvc010c | Ud | Ladrillo cerámico hueco doble, para revestir, 24x11,5x9 cm, según UNE-EN 771-1. (material) | 31.199 | 0.13 | 4.06 |
| mt08aaa010a | m³ | Agua. (material) | 0.009 | 1.50 | 0.01 |
| mt09mif010ca | t | Mortero industrial para albañilería, de cemento, color gris, categoría M-5 (resistencia a compresión 5 N/mm²), suministrado en sacos, según UNE-EN 998-2. (material) | 0.047 | 32.25 | 1.52 |
| mt04cpl060a | Ud | Tablero cerámico machihembrado, "CERÁMICA PASTRANA", para revestir, 70x25x3,5 cm, según UNE 67041. (material) | 6.229 | 0.56 | 3.49 |
| mt08aaa010a | m³ | Agua. | 0.010 | 1.50 | 0.02 |
| mt09mif010ba | t | Mortero industrial para albañilería, de cemento, color gris, categoría M-2,5 (resistencia a compresión 2,5 N/mm²), suministrado en sacos, según UNE-EN 998-2. (material) | 0.056 | 31.36 | 1.76 |
| mt13tac010a | Ud | Teja cerámica curva, 40x19x16 cm, color rojo, según UNE-EN 1304. (material) | 29.000 | 0.25 | 7.25 |
| mt13tac011a | Ud | Pieza cerámica de caballete, para tejas curvas, color rojo, según UNE-EN 1304. (material) | 0.320 | 0.75 | 0.24 |
| mt13tac010a | Ud | Teja cerámica curva, 40x19x16 cm, color rojo, según UNE-EN 1304. | 0.400 | 0.25 | 0.10 |
| mt13tac010a | Ud | Teja cerámica curva, 40x19x16 cm, color rojo, según UNE-EN 1304. | 1.909 | 0.25 | 0.48 |
| mt13tac013a | Ud | Teja cerámica de ventilación, curva, color rojo, según UNE-EN 1304. (material) | 0.100 | 6.50 | 0.65 |
| mt08aaa010a | m³ | Agua. | 0.010 | 1.50 | 0.02 |
| mt09mif010ba | t | Mortero industrial para albañilería, de cemento, color gris, categoría M-2,5 (resistencia a compresión 2,5 N/mm²), suministrado en sacos, según UNE-EN 998-2. | 0.056 | 31.36 | 1.76 |
| mt13tac100 | kg | Pigmento para mortero. (material) | 0.027 | 6.00 | 0.16 |
| mo020 | h | Oficial 1ª construcción. (mano de obra) | 1.555 | 17.24 | 26.81 |
| mo113 | h | Peón ordinario construcción. (mano de obra) | 1.985 | 15.92 | 31.60 |
| % | % | Costes directos complementarios | 2 % | 79.93 | 1.60 |
|  |  | Costes directos |  |  | 81.53 |
