# Cubierta inclinada con una pendiente media del 47%

- Propiedad del archivo: CYPE INGENIEROS, S.A.
- Formato: FIEBDC-3/2002
- Divisa: EUR
- Costes indirectos: 3.00 %
- IVA: 21.00 %

**QTS010** m² Cubierta inclinada con una pendiente media del 47%, compuesta de: formación de pendientes: tablero cerámico machihembrado, "CERÁMICA PASTRANA", para revestir, 70x25x3,5 cm sobre tabiques aligerados de 100 cm de altura media; cobertura: emulsión asfáltica aniónica con cargas tipo EB; teja asfáltica rectangular.
Formación de cubierta inclinada con una pendiente media del 47%, sobre base resistente, compuesta de los siguientes elementos: FORMACIÓN DE PENDIENTES: tablero cerámico machihembrado, "CERÁMICA PASTRANA", para revestir, 70x25x3,5 cm, apoyado sobre tabiques aligerados de ladrillo cerámico hueco, recibidos con mortero de cemento, industrial, M-5 con maestra superior del mismo mortero, con una altura media de 100 cm, arriostrados transversalmente cada 2 m aproximadamente, todo ello sobre forjado de hormigón (no incluido en este precio); COBERTURA: emulsión asfáltica aniónica con cargas tipo EB aplicada en perímetro y puntos singulares; teja asfáltica rectangular, fijada mediante clavos de acero, colocados en hiladas paralelas al alero. Incluso aireador y p/p de caballetes y limas.
Incluye: Limpieza del supradós del forjado. Replanteo y trazado de limatesas, limahoyas, encuentros y juntas. Formación de tabicas perimetrales con piezas cerámicas. Formación de tabiques aligerados. Maestreado del remate de los tabiques aligerados para recibir el tablero. Colocación de las cintas de papel en el canto de apoyo del tablero sobre los tabiques aligerados. Colocación de las piezas cerámicas que forman el tablero. Imprimación de la superficie soporte de la cobertura, en perímetro y puntos singulares. Colocación por clavado de las tejas asfálticas. Ejecución de remates.
Criterio de medición de proyecto: Superficie del faldón medida en verdadera magnitud, según documentación gráfica de Proyecto, sin tener en cuenta el solape correspondiente de la teja asfáltica. Incluyendo formación de cumbreras, limatesas, aleros y bordes libres. No se incluyen formación de limahoyas, aleros decorativos ni encuentros de faldones con paramentos verticales, chimeneas, ventanas o conductos de ventilación.
Criterio de medición de obra: Se medirá, en verdadera magnitud, la superficie realmente ejecutada según especificaciones de Proyecto, sin tener en cuenta el solape correspondiente de la teja. Incluyendo formación de cumbreras, limatesas, aleros y bordes libres. No se incluyen formación de limahoyas, aleros decorativos ni encuentros de faldones con paramentos verticales, chimeneas, ventanas o conductos de ventilación.

| Código | Ud | Descripción | Rendimiento | Precio | Importe |
|---|---|---|---|---|---|
| mt04lvc010c | Ud | Ladrillo cerámico hueco doble, para revestir, 24x11,5x9 cm, según UNE-EN 771-1. (material) | 46.176 | 0.13 | 6.00 |
| mt08aaa010a | m³ | Agua. (material) | 0.009 | 1.50 | 0.01 |
| mt09mif010ca | t | Mortero industrial para albañilería, de cemento, color gris, categoría M-5 (resistencia a compresión 5 N/mm²), suministrado en sacos, según UNE-EN 998-2. (material) | 0.047 | 32.25 | 1.52 |
| mt04cpl060a | Ud | Tablero cerámico machihembrado, "CERÁMICA PASTRANA", para revestir, 70x25x3,5 cm, según UNE 67041. (material) | 6.229 | 0.56 | 3.49 |
| mt14iea020c | kg | Emulsión asfáltica aniónica con cargas tipo EB, según UNE 104231. (material) | 0.050 | 1.60 | 0.08 |
| mt13tag010a | m² | Teja asfáltica rectangular, según UNE-EN 544. (material) | 1.090 | 12.23 | 13.33 |
| mt13piz050 | kg | Elementos de sujeción de acero inoxidable (clavos, ganchos, puntas, etc.). (material) | 0.050 | 3.42 | 0.17 |
| mt13tag020a | Ud | Aireador. (material) | 0.050 | 12.64 | 0.63 |
| mo020 | h | Oficial 1ª construcción. (mano de obra) | 0.836 | 17.24 | 14.41 |
| mo077 | h | Ayudante construcción. (mano de obra) | 0.962 | 16.13 | 15.52 |
| mo029 | h | Oficial 1ª aplicador de láminas impermeabilizantes. (mano de obra) | 0.208 | 17.24 | 3.59 |
| mo067 | h | Ayudante aplicador de láminas impermeabilizantes. (mano de obra) | 0.208 | 16.13 | 3.36 |
| % | % | Costes directos complementarios | 2 % | 62.11 | 1.24 |
|  |  | Costes directos |  |  | 63.35 |
