# Tablero cerámico en cubierta inclinada

- Propiedad del archivo: CYPE INGENIEROS, S.A.
- Formato: FIEBDC-3/2002
- Divisa: EUR
- Costes indirectos: 3.00 %
- IVA: 21.00 %

## Q Cubiertas

### QT Inclinadas

#### QTY Reparaciones y refuerzos

**QTY050** m² Tablero cerámico en cubierta inclinada, formado por piezas cerámicas machihembradas, "CERÁMICA PASTRANA", para revestir, de 70x25x3,5 cm, apoyadas en seco sobre una cinta de papel dispuesta sobre las maestras de los tabiques aligerados (no incluidos en este precio).
Formación de tablero cerámico en cubierta inclinada, mediante la disposición de piezas cerámicas machihembradas, "CERÁMICA PASTRANA", para revestir, de 70x25x3,5 cm, apoyadas en seco sobre una cinta de papel dispuesta sobre las maestras de los tabiques aligerados (no incluidos en este precio). Incluso p/p de replanteo y corte de las piezas, relleno de las juntas con mortero de cemento, industrial, M-2,5 entre las piezas de dos tramos contiguos y resolución de encuentros con paramentos verticales.
Incluye: Replanteo. Corte de las piezas. Colocación de las piezas cerámicas que forman el tablero.
Criterio de medición de proyecto: Superficie del faldón medida en verdadera magnitud, según documentación gráfica de Proyecto.
Criterio de medición de obra: Se medirá, en verdadera magnitud, la superficie realmente ejecutada según especificaciones de Proyecto.

| Código | Ud | Descripción | Rendimiento | Precio | Importe |
|---|---|---|---|---|---|
| mt04cpl060a | Ud | Tablero cerámico machihembrado, "CERÁMICA PASTRANA", para revestir, 70x25x3,5 cm, según UNE 67041. (material) | 5.714 | 0.56 | 3.20 |
| mt08aaa010a | m³ | Agua. (material) | 0.006 | 1.50 | 0.01 |
| mt09mif010ba | t | Mortero industrial para albañilería, de cemento, color gris, categoría M-2,5 (resistencia a compresión 2,5 N/mm²), suministrado en sacos, según UNE-EN 998-2. (material) | 0.002 | 31.36 | 0.06 |
| mo020 | h | Oficial 1ª construcción. (mano de obra) | 0.593 | 17.24 | 10.22 |
| mo077 | h | Ayudante construcción. (mano de obra) | 0.599 | 16.13 | 9.66 |
| % | % | Costes directos complementarios | 2 % | 23.15 | 0.46 |
|  |  | Costes directos |  |  | 23.61 |
