# Aislamiento por el exterior en cubiertas inclinadas formado por poliuretano proyectado 35 kg/m³, espesor 30 mm, sobre superficie soporte existente, acabado con capa de mortero de regularización

- Propiedad del archivo: CYPE INGENIEROS, S.A.
- Formato: FIEBDC-3/2002
- Divisa: EUR
- Costes indirectos: 3.00 %
- IVA: 21.00 %

**NAQ010** m² Aislamiento por el exterior en cubiertas inclinadas formado por poliuretano proyectado 35 kg/m³, espesor 30 mm, sobre superficie soporte existente, acabado con capa de mortero de regularización.
Suministro y colocación de aislamiento por el exterior en cubiertas inclinadas formado por espuma rígida de poliuretano con una densidad mínima de 35 kg/m³ y espesor medio mínimo de 30 mm, fabricada "in situ" y proyectada sobre el forjado de cubierta, recubierto posteriormente con una capa de mortero de cemento, industrial, M-5. Incluso p/p de cortes, fijaciones y limpieza.
Incluye: Limpieza del soporte. Proyección de la espuma de poliuretano. Vertido, extendido y regleado de la capa de mortero de regularización.
Criterio de medición de proyecto: Superficie medida según documentación gráfica de Proyecto.
Criterio de medición de obra: Se medirá la superficie realmente ejecutada según especificaciones de Proyecto.

| Código | Ud | Descripción | Rendimiento | Precio | Importe |
|---|---|---|---|---|---|
| mt16poc010b | m² | Espuma rígida de poliuretano proyectado "in situ", densidad mínima 35 kg/m³, espesor medio mínimo 30 mm, aplicado en cubiertas inclinadas, según UNE-EN 14315-1. (material) | 1.050 | 6.01 | 6.31 |
| mt08aaa010a | m³ | Agua. (material) | 0.007 | 1.50 | 0.01 |
| mt09mif010ca | t | Mortero industrial para albañilería, de cemento, color gris, categoría M-5 (resistencia a compresión 5 N/mm²), suministrado en sacos, según UNE-EN 998-2. (material) | 0.038 | 32.25 | 1.23 |
| mq08mpa030 | h | Maquinaria para proyección de productos aislantes. (maquinaria) | 0.115 | 15.25 | 1.75 |
| mo030 | h | Oficial 1ª aplicador de productos aislantes. (mano de obra) | 0.105 | 17.24 | 1.81 |
| mo068 | h | Ayudante aplicador de productos aislantes. (mano de obra) | 0.105 | 16.13 | 1.69 |
| mo113 | h | Peón ordinario construcción. (mano de obra) | 0.110 | 15.92 | 1.75 |
| % | % | Costes directos complementarios | 2 % | 14.55 | 0.29 |
|  |  | Costes directos |  |  | 14.84 |
